# Jahresvertrag
Angebotsaufforderung (GAEB DA 2000 1.2, DA83)
Projekt: Schachtz
Währung: EUR
Erstellt mit: CaliforniaX by G&W Software AG, CaliforniaX, 17.08.2026

## 66.3.553.26 JV 2027
Datum: 17.08.2026

*Hinweis: Vorbemerkungen*
-Jahresvertrag Lieferung Schachtzubehör 66.3.553.26

Vorbemerkungen

zum Angebot für die Beschaffung :
Lieferung von Schachtzubehör im Jahr 2027 für das Tiefbauamt der LH Kiel.

1. Beauftragung
Der Abruf der Ware erfolgt durch die Arbeitsgruppe Kanalbetrieb des Tiefbauamtes der LH Kiel.
Die Beauftragung erfolgt grundsätzlich schriftlich.

2. Lieferbedingungen

2.1 Lieferorte
Die Ware ist zu den jeweiligen angegebenen Lagerplätzen, Baustellen im Stadtgebiet der LH Kiel oder Klärwerk Bülk, 24229 Strande ohne zusätzliche Kosten zu liefern. Eine Bestellung kann die Lieferung an verschiedene Orte bedingen.

2.2 Anlieferung Betriebshof. Grasweg
Die Anlieferung auf dem Betriebshof Grasweg kann Montag bis Donnerstag zwischen 7:15 Uhr und 15:00 Uhr und Freitag zwischen 7:15 Uhr und 11:00 Uhr erfolgen. Eine Annahme zu anderen Zeiten ist aus organisatorischen Gründen nicht möglich.

2.3 Lieferfahrzeuge Betriebshof Grasweg
Für den Betriebshof Grasweg sind aufgrund der beengten Verhältnisse nur 3-Achs-Baustoff-Lkws mit Heckkran und einer max. Länge von 10 m einzusetzen. Es werden Fahrzeuge mit gelenkter Nachlaufachse für einen kleineren
Wenderadius empfohlen.
Längere Fahrzeuge blockieren Verkehrswege auf dem Betriebshof und sind
somit für die Anlieferung nicht erlaubt.

2.4 Entladung
Die Entladung hat durch den Auftragnehmer mit eigenem Fahrzeug zu erfolgen. Eine gesonderte Vergütung hierfür erfolgt nicht.
Lagerplätze sind
- Betriebshof Grasweg, Zufahrt über Grasweg 13, bei der Nissenhütte
- Klärwerk Bülk, Strande, nach Rücksprache
- Baustellen im Stadtgebiet nach Rücksprache

Für gelieferte Europaletten sind im Tausch leere Europaletten mitzunehmen.

2.5. Kalkulation der Einheitspreise
Maut-, Fracht- oder Verpackungskosten (inklusive Europaletten) sowie das Verpacken mittels Folie ist in die Einheitspreise einzurechnen und wird nicht gesondert vergütet.

2.6 Lieferbedingungen
Der Auftraggeber hat einen Anspruch auf Lieferung ab einer Palette oder 500,-€ Netto-Warenwert innerhalb von 2 Werktage nach Bestellung ohne zusätzliche Kosten.

3. Vertragsdauer
Die Vertragszeit läuft vom 01.01.2027 - 31.12.2027
Der Auftrag endet bei Erreichen der Auftragssumme.

4. Verteilung der Aufträge
Es handelt sich um eine Vielzahl von Einzelaufträgen. Der Auftraggeber kann keine Gewähr dafür übernehmen, dass die Lieferung in dem ausgeschriebenen Umfang ausgeführt werden. Der Auftragnehmer muss also mit einer erheblichen Abweichung (Erhöhung oder Minderung) der Vordersätze bei der tatsächlichen Ausführung rechnen.
Eine Gesamtabnahme oder Restannahme ist ausgeschlossen!

5. Rechnung
Jede Rechnungsposition hat die im anliegenden Leistungsverzeichnis zugehörige Positionsnummer im frei wählbaren Text mitzuführen (z.B. Pos. 2.6. - Schmutzfänger nach DIN 1221 liefern. Schwere Ausführung)
Rechnungen ohne die Pos.-Nr. werden nicht bearbeitet.
Die Rechnungen sind nach den verschiedenen Auslieferungsorten zu trennen.
Des Weiteren hat jede Rechnung die Vergabenummer (66.3.553.26) und jeweiligen Auftragsnummer (z.B. 66.3-KB-27-216) zu enthalten.

### 1 Schachtabdeckungen

**1.1 Schachtabdeckungen gem. DIN 19584, D 400, LW 610, liefern**
Schachtabdeckungen D 400, LW 610, liefern.
Rahmen und Deckel mit doppelt dämpfender Einlage und
mit Lüftungsöffnungen, ziehbarer Voll-Gußrahmen, Rahmenhöhe 160mm
Entsprechend DIN EN 124-2, DIN1229, DIN 19584 A1 oder gleichwertig.

Die Schachtabdeckungen haben die Güte- und Prüfbestimmungen der
RAL-GZ 692 zu erfüllen.
Der Nachweis kann durch die Vorlage einer am Abgabedatum gültigen Leistungsbescheinigung erbracht werden.
Alternativ kann die Einhaltung der Güte- und Prüfbestimmungen durch
akkreditierte Prüfer (DIN EN ISO/IOC 17020) oder akkreditierte Prüfinstitute (DIN EN ISO/IEC 17025) nachgewiesen werden.

Auszug aus den Prüfbestimmungen:
- Nachweis des Auszugtestes
- Nachweis Verformung der dämpfenden Einlage bei Belastung
- Nachweis 12-montiger Praxistest
- laufende Produktfremdüberwachung

DIN EN 124-2:2015,
DIN 1229 (Mindestgewicht Deckel 87,7kg) sowie
DIN 19584 (Mindestgewicht Rahmen und Deckel 176kg).

Angebotenes Produkt:

'..........'........................................''
Menge: 256,000 St

**1.2 Schachtabdeckungen mit Aufdruck S und Lüftung liefern. Klasse D 400, ziehbarer Gußrahmen.**
Schachtabdeckungen mit Plakette „S“ gem. DIN 19584, D 400, LW 610,
Rahmen und Deckel mit doppelt dämpfender Einlage und
mit Lüftungsöffnungen liefern.
Deckel ist mit einer Plakette „S“ zu liefern.

Sonst wie Vorposition.

Bieterangabe:

Hersteller: ________________________
Menge: 256,000 St

**1.3 Einlaufrost für Einsteigschächte liefern. Form : rund und Muldenform**
Einlaufrost / Mulde für Einsteigschächte liefern.
Begu-Rahmen nach DIN 19584-5, Rost mit dämpfender Einlage
Bauform: rund und Muldenform
Es gelten DIN EN 124:2015
Mindestgewicht Rahmen und Deckel 170kg
Belastungsklasse D 400
Sonst wie Pos. 1.1
Menge: 8,000 St

**1.4 Schachtabdeckungen mit Lüftung liefern. Klasse D 400, Begu-Gußrahmen. Rahmen : 10 cm**
Schachtabdeckungen mit H=100mm, gem. DIN 19584, D 400, LW 610, liefern.
Rahmen und Deckel mit doppelt dämpfender Einlage und mit
Lüftungsöffnungen, ziehbarer Voll-Gußrahmen, Rahmenhöhe ca. 100mm
Es gelten
RAL-GZ 692
DIN EN 124-2:2015,
DIN 1229 (Mindestgewicht Deckel 87,7kg) sowie
DIN 19584 (Mindestgewicht Rahmen und Deckel 146kg).
Sonst wie Pos. 1.1

Bieterangabe:

Hersteller: _________________________
Menge: 15,000 St

**1.5 Schachtabdeckungen 10 cm Begu-Rahmen und Begu-Deckel liefern**
Schachtabdeckungen, wie Vorposition,
jedoch Begu-Deckel und Begu-Rahmen
Menge: 15,000 St

**1.6 Schachtabdeckungen BUDAPLAN gem. DIN 19584, D 400, LW 610, liefern**
Schachtabdeckungen BUDAPLAN von Fa. Meyerguss gem. DIN 19584, D 400, LW 610, liefern.
Rahmen und Deckel mit doppelt dämpfender Einlage und mit Lüftungsöffnungen
Belastungsklasse D 400,
Rahmen: Beton-Guss, konisch ohne Asphalteinbau auf Rahmen
Deckel: Beton-Guss
H0, Rahmenhöhe ca. 160mm
Es gelten
RAL-GZ 692
DIN EN 124-2:2015,
DIN 1229 sowie DIN 19584
Eine Fremdüberwachung muss in den letzten zwei Jahren durchgeführt worden sein. Ihre Ergebnisse sind dem AG auf Verlangen zu überreichen.
Menge: 10,000 St

### 2 Zubehör

**2.1 Betonauflageringe liefern. DN 625, Bauhöhe: 20 mm**
Betonauflageringe, Teil 2 liefern.
Nennweite : 625 mm
Bauhöhe : 20 mm - glatt
Menge: 50,000 St

**2.2 Betonauflageringe DIN 4034, Teil 2 liefern. DN 625, Bauhöhe: 40 mm**
Betonauflageringe gem. DIN 4034, Teil 2 liefern.
Nennweite : 625 mm
Bauhöhe : 40 mm - glatt
Menge: 50,000 St

**2.3 Betonauflageringe DIN 4034, Teil 2 liefern. DN 625, Bauhöhe: 60 mm**
Betonauflageringe gem. DIN 4034, Teil 2 liefern.
Nennweite : 625 mm
Bauhöhe : 60 mm - glatt
Menge: 54,000 St

**2.4 Betonauflageringe DIN 4034, Teil 2 liefern. DN 625, Bauhöhe: 80 mm**
Betonauflageringe gem. DIN 4034, Teil 2 liefern.
Nennweite : 625 mm
Bauhöhe : 80 mm - glatt
Menge: 42,000 St

**2.5 Betonauflageringe DIN 4034, T.2 liefern. DN 625, Bauhöhe: 100 mm**
Betonauflageringe gem. DIN 4034, Teil 2 liefern.
Nennweite : 625 mm
Bauhöhe : 100 mm - glatt
Menge: 44,000 St

**2.6 Schmutzfänger nach DIN 1221, schwere Ausführung liefern**
Schmutzfänger nach DIN 1221 liefern.
Bauart : verzinkt, schwere Ausführung mit Kreuzgestänge
Gewicht : > 7 kg
Menge: 720,000 St

### 3 Trockenmörtel

**3.1 Frühfesten Trockenmörtel liefern**
Eigenschaften : frostbeständig, wasserdicht gem. DIN 1045,
tausalzbeständig, chloridfrei, schrumpffrei
Schwindmaß nach DIN 52450 : nach 90 d kleiner gleich 0,14%
Chromatarm gem. TRGS 613
Verarbeitungstemperatur : ab + 5 °C
Verarbeitungszeit : 3 Minuten (20 °C)
Druckfestigkeit n. DIN 12390 : größer gleich 8 N/mm² (1 h)
Gebinde : Papiersäcke mit Folieneinlage
Gebindegröße : max. 25 kg
Materialeigenschaften sind nach Aufforderung schriftlich nachzuweisen.
EG-Sicherheitsdatenblatt ist nach Aufforderung auszuhändigen.
Es ist der Einheitpreis pro kg einzutragen.
Mindestvorhaltemengen : 1 Palette
Die Mindesthaltbarkeit des Mörtels muss mindestens 5 Monate betragen. Dieses Datum ist im Lieferschein aufzunehmen.
Pagel Turboverguss VT 10 oder gleichwertig

Bieterangabe:
Hersteller und Typ : _______________________

Gebindegröße:  ________ kg (max. 25kg)

Anzahl Gebinde pro Palette: _____ St.
Menge: 1000,000 kg

**3.2 Frühfesten Trockenmörtel Pagel Turboverguss VT 10 liefern**
Eigenschaften : frostbeständig, wasserdicht gem. DIN 1045, tausalzbeständig, chloridfrei, schrumpffrei
Schwindmaß nach DIN 52450 : nach 90 d kleiner gleich 0,14%
Chromatarm gem. TRGS 613
Verarbeitungstemperatur : ab + 5 °C
Verarbeitungszeit : 1-3 Minuten (20 °C)
Druckfestigkeit n. DIN 12390 : größer gleich 8 N/mm² (1 h)
Gebinde : Papiersäcke mit Folieneinlage
Gebindegröße : max. 25 kg
Materialeigenschaften sind nach Aufforderung schriftlich nachzuweisen.
EG-Sicherheitsdatenblatt ist nach Aufforderung auszuhändigen.
Es ist der Einheitpreis pro kg einzutragen.
Mindestvorhaltemengen : 1 Palette
Die Mindesthaltbarkeit des Mörtels muss mindestens 5 Monate betragen. Dieses Datum ist im Lieferschein aufzunehmen.
Es ist ausschließlich Pagel Turboverguss VT 10 anzubieten

Bieterangabe: ________________________

Gebindegröße:  ________ kg (max. 25kg)

Anzahl Gebinde pro Palette: _____ St.
Menge: 15000,000 kg

**3.3 Schacht- und Sielbaumörtel liefern**
Mörtelgruppe III a nach DIN 1053 oder M 20 nach DIN EN 998-2
Eigenschaften : frostbeständig, wasserdicht gem. DIN 1045, chloridfrei, schrumpffrei (kleiner 1 mm auf 1 m)
hoher chemischer Widerstand (insbesondere gegen Sulfate)
Körnung : 0-4 mm
Chromatarm gem. TRGS 613
Verarbeitungstemperatur : ab + 5 °C
Druckfestigkeit nach DIN 12390 : größer gleich 20 N/mm² (28 d).
Gebinde : Papiersäcke mit Folieneinlage
Gebindegröße : max. 25 kg
Materialeigenschaften sind nach Aufforderung schriftlich nachzuweisen.
EG-Sicherheitsdatenblatt ist nach Aufforderung auzuhändigen.
Es ist der Einheitpreis pro kg einzutragen.
Mindestvorhaltemengen : 1 Palette
Die Mindesthaltbarkeit des Mörtels muss mindestens 5 Monate betragen. Dieses Datum ist im Lieferschein aufzunehmen.
Bieterangabe :

Bieterangabe:
Hersteller und Typ : _____________________

Gebindegröße:  ________ kg (max. 25kg)

Anzahl Gebinde pro Palette: _____ St.
Menge: 2000,000 kg

**3.4 Schachtkopfmörtel Sakret SKS schnell**
Anforderungen gem. DIN 19573
Eigenschaften : hoher Frostwiderstand, wasserundurchlässig,
früh hochfest, manuell verarbeitbar und Chromatarm
Verarbeitungstemperatur : ab + 5 °C
Druckfestigkeiten nach DIN EN 196-1
Druckfestigkeit nach 2 Std bei 20°C: > 10 N/mm²
Druckfestigkeit nach 1 Tag bei 20°C: > 25 N/mm²
Druckfestigkeit nach 28 d : > 50 N/mm²
Gebinde : Papiersäcke mit Folieneinlage
Gebindegröße : max. 25 kg
Materialeigenschaften sind nach Aufforderung schriftlich nachzuweisen.
EG-Sicherheitsdatenblatt ist nach Aufforderung auszuhändigen.
Es ist der Einheitspreis pro kg einzutragen.
Mindestvorhaltemengen : 1 Palette
Die Mindesthaltbarkeit des Mörtels muss mindestens 5 Monate betragen.
Dieses Datum ist im Lieferschein aufzunehmen.
Es ist ausschließlich Sakret SKS schnell anzubieten

Bieterangabe: ________________________

Gebindegröße:  ________ kg (max. 25kg)

Anzahl Gebinde pro Palette: _____ St.
Menge: 5000,000 kg

**3.5 Schachtkopfmörtel liefern**
Anforderungen gem. DIN 19573
Eigenschaften : hoher Frostwiderstand, wasserundurchlässig,
früh hochfest manuell verarbeitbar und Chromatarm
Verarbeitungstemperatur : ab + 5 °C
Druckfestigkeiten nach DIN EN 196-1
Druckfestigkeit nach 2 Std bei 20°C: > 10 N/mm²
Druckfestigkeit nach 1 Tag bei 20°C: > 25 N/mm²
Druckfestigkeit nach 28 d : > 50 N/mm²
Gebinde : Papiersäcke mit Folieneinlage
Gebindegröße : max. 25 kg
Materialeigenschaften sind nach Aufforderung schriftlich nachzuweisen.
EG-Sicherheitsdatenblatt ist nach Aufforderung auszuhändigen.
Es ist der Einheitspreis pro kg einzutragen.
Mindestvorhaltemengen : 1 Palette
Die Mindesthaltbarkeit des Mörtels muss mindestens 5 Monate betragen.
Dieses Datum ist im Lieferschein aufzunehmen.
Sakret SKS schnell oder gleichwertig

Bieterangabe:
Hersteller und Typ : _____________________

Gebindegröße:  ________ kg (max. 25kg)

Anzahl Gebinde pro Palette: ______ St.
Menge: 1000,000 kg

**3.6 Frühfester Trockenmörtel Pagel VT 05**
wie Pos. 1.2, jedoch Verarbeitungszeit bei 20°: ca. 5 min.
Menge: 1000,000 kg

USt %: 19,00
